# Neubau Kita St Ambrosius Hergensweiler
Angebotsaufforderung (GAEB DA XML 3.3, DA83)
Projekt: 036
Währung: EUR
Erstellt mit: GXML Toolbox V3.3 R20220330, ORCA AVA 26.0.7 26.00.07, 27.07.2026

## Angaben zur Baustelle
Angaben zur Baustelle

Lage
Friedhofweg 4
88138 Hergensweiler

Bauaufgabe
In unmittelbarer Nähe zur Grundschule, und der Kirche soll im historischen Dorfkern von
Hergensweiler eine 6-gruppinge Kindertagesstätte als Ersatzneubau errichtet werden. Zusammen mit der Leiblachhalle und der Grundschule definiert das bereits bestehende Gebäude der Kita den Schulhof, der auch der Gemeinde als Begegnungs- und Veranstaltungsort dient. Der Entwurf für die neue zweigeschossige Kindertagesstätte legt sich - wie auch das bestehende Gebäude - an die Süd-Westliche Kante des Schulhofs und fasst diesen mit seiner langen Gebäudekante deutlich. In Richtung Dorfstraße und Hauptstraße reagiert das Gebäude mit schmalen charakteristischen Giebelseiten auf die Umgebung während es sich im Süd-Westen mit großformatigen Fenstern, Terrassen und Balkonen zum Garten öffnet. Konstruktiv wird der Neubau weitestgehend in Holzbauweise errichtet. Auf einer betonierten Bodenplatte werden die beiden Geschosse als Holz-Skelettbau mit Brettstapeldecken errichtet. Die Außenwände stehen auf betonierten Sockeln. Die beiden gegeneinander versetzten Puktdächer prägen die Schnittfigur des Hauses.

Rettungswege
Die Feuerwehrzufahrten und Rettungswege müssen jederzeit, ohne Ausnahme, freigehalten werden. Es gibt einen Plan zur Baustelleneinrichtung. Die Zugänge und Verkehrswege sind sauber zu halten und dürfen nicht mit Material etc. verstellt werden.

Zufahrt, Lagerflächen und Parkplatzsituation
Die Baustelle wird über eine Hauptzufahrt im Nordosten und eine Nebenzufahrt im Südwesten erschlossen. Die Andienung der Baustelle erfolgt über den Nordosten. Lager- und Aushubflächen stehen ausreichend auf dem Grundstück im Nordwesten zur Verfügung. Stellplätze für Baustellenfahrzeuge sind nicht gesondert ausgewiesen und sind begrenzt vorhanden.

Baustelleneinrichtung
Der AN hat die Arbeitsbereiche außerhalb der Arbeitszeit verschlossen zu halten. Der Bauzaun ist zu allen Zeiten geschlossen zu halten. Aufwendungen hierfür sind in die EPs einzukalkulieren. Fehlende oder beschädigte Elemente des Bauzauns sind der Bauleitung unverzüglich zu melden.

Der AN ist verpflichtet, in allen Gefahrenstellen, insbesondere bei Öffnungen, Deckenaussparungen, Balkonen, Treppen, Lichthöfen usw. unverzüglich Schutzvorrichtungen (wie z.B. Notgeländer, Abdeckungen usw.) so anzubringen, dass diese die Möglichkeit der weiteren Arbeiten an den Bauteilen (Belag von Fußböden u. ä.) bis zur endgültigen Fertigstellung ermöglichen. Im Zweifelsfalle ist die Schutzvorrichtung mit dem Auftraggeber zu besprechen.

Baumschutz
Im Bereich der Baustelle befindet sich eine besonders schützenswerte Blutbuche. Arbeiten im Kronen- oder Wurzelberich des Baums sind mit der Bauleitung abzusprechen.

Baustellenwerbung
Werbung / Firmenbanner an Bauzäunen und Gerüsten sind nicht gestattet. Der AG stellt ein Bauschild, auf welchem die ausführenden Firmen genannt werden.

Einbauhöhen:
ab OK Rohfußboden des jeweiligen Geschosses:
EG:  bis max.  3,25m
EG Bereich Foyer:  bis max.  8,35m
OG:  bis max.  5,50m

## Baustelleneinrichtung
Baustelleneinrichtung

Die Baustelle ist bauseits wie folgt eingerichtet:

- geschotterte BE Fläche im Norden des Baufelds:
  Lager und Montageflächen stehen hier begrenzt zur Verfügung.
- 1 Bürocontainer für Bauleitung
- 1 Aufenthaltscontainer
- 1 Sanitärcontainer
- Baustelle ist eingezäunt
- Gerüst: Fassadengerüst

Alle weiteren für die eigenen Arbeiten notwendigen Gerüste sind vom AN zu stellen und mit einzukalkulieren.

Notwendige mobile Hebewerkzeuge, sonstige Arbeitsgeräte und Fahrtkosten die zur Durchführung der nachfolgend beschriebenen Leistungen notwendig sind, sind vom AN zu stellen und in die Einheitspreise mit einzukalkulieren, insbesondere das Gerüst für die Arbeiten an den Außentreppen.

## Planunterlagen
Planunterlagen

Den Ausschreibungsunterlagen sind folgende Anlagen beigefügt:

- Bauzeitenplan

Werkplanung Architektur
HGW-TP3-ARC-05-GR-U1-00-0001-F-03 GR UG  M 1:50
HGW-TP3-ARC-05-GR-00-00-0002-F-02 GR Sockel  M 1:50
HGW-TP3-ARC-05-GR-00-00-0003-F-00 GR EG  M 1:50
HGW-TP3-ARC-05-GR-01-00-0004-F-00 GR OG1  M 1:50
HGW-TP3-ARC-05-DA-00-00-0005-F-00 GR DA  M 1:50
HGW-TP3-ARC-05-SC-30-00-0010-F-00 Schnitte 1  M 1:50
HGW-TP3-ARC-05-SC-30-00-0011-F-00 Schnitte 2  M 1:50
HGW-TP3-ARC-05-AN-99-00-0015-F-00 Ansichten 1 Traufe  M 1:50
HGW-TP3-ARC-05-AN-99-00-0016-F-00 Ansichten 2 Giebel  M 1:50
HGW-TP3-ARC-05-BL-99-00-0040-F-00 Baustelleneinrichtung  M 1:200

Detailplanung Architektur
HGW-TP3-ARC-05-DE-DT-00-1011-F-00 RD 1 Öffnung Brüstung  M 1:10
HGW-TP3-ARC-05-DE-DT-00-1013-F-00 RD 3 Öffnung bodentief  M 1:10
HGW-TP3-ARC-05-DE-DT-00-1014-F-00 RD 4 Öffnung geschlossen M 1:10
HGW-TP3-ARC-05-TP-40-00-1100-F-00 Außentreppe AN  M 1:20
HGW-TP3-ARC-05-TP-40-00-1101-F-01 Außentreppe SC  M 1:20
HGW-TP3-ARC-05-TP-40-00-1110-F-01 Innentreppe SC  M 1:20
HGW-TP3-ARC-05-TP-40-00-1111-F-01 Innentreppe AN  M 1:20
HGW-TP3-ARC-05-DE-DT-00-1140-F-01 Brüstung Fenster  M 1:10
HGW-TP3-ARC-05-DE-DT-00-1141-F-00 Brüstung Balkon  M 1:10

Beiliegende Pläne und Unterlagen sind Bestandteil der Leistungsbeschreibung, auch wenn in den einzelnen Positionen nicht ausdrücklich darauf verwiesen wird.

Die durch den Architekten und Tragwerksplaner erstellten Pläne werden als PDF-Pläne an den AN geschickt.
Die Kosten für Vervielfältigungen sind durch den AN zu tragen.

## Ortsbesichtigung
Ortsbesichtigung

Vor Angebotsabgabe wird dem Bieter dringend empfohlen, sich direkt vor Ort über Lage und Beschaffenheit der Baustelle sowie sonstige ihn berührende Verhältnisse eingehend zu informieren. Ortsbesichtigungen können über folgenden Kontakt vereinbart werden:

gemeinde@hergensweiler.de
08388 / 217

Nachträgliche Einwendungen oder Forderungen durch resultierende Erschwernisse können nicht anerkannt werden.

## Zusätzliche technische und allgemeine Vertragsbedingungen
Zusätzliche technische und allgemeine Vertragsbedingungen

Ausführung
Für die Ausführung gelten die allgemein anerkannten Regeln der Technik und Baukunst, die Bestimmungen der VOB/B,C, sowie die einschlägigen gültigen DIN-Normen, behördliche Vorschriften und Unfallverhütungsvorschriften sowie die jeweiligen Werks-Herstellervorschriften der im LV beschriebenen Materialien und Produkte und deren dazugehörige technische Merkblätter und Sicherheitsdatenblätter in der neuesten Fassung.
Über die VOB/B, C hinausgehende Festlegungen und Vereinbarungen bleiben davon unberührt. Des weiteren gilt die Unfallverhütungsvorschrift "Leitern und Tritte".
Sämtliche zu verwendenen Materialien, Einbauteile und Verbindungsmittel müssen bauaufsichtlich zugelassen sein. Sie dürfen kein Formaldehyd, POP, Lindan, Dioxin, Asbest bzw. einen anderen zum Zeitpunkt der Angebotsabgabe bereits anerkannt gesundheitsgefährdenden Stoff enthalten. Entsprechende Prüfzeugnisse sind vom AN vorzulegen.
Alle Leistungen umfassen Lieferung, Zusammenbau und Einbau der beschriebenen Bauteile und Stoffe, einschl. Abladen, Lagern und Transport bis zum Montage- und Ausführungsort auf der Baustelle, wenn im Positionstext nicht anders angegeben.

Bauablauf
Falls die Einhaltung des Terminplans durch irgendwelche Umstände in Gefahr gerät, so ist hiervon die Bauleitung sowie der Terminplaner unverzüglich in Kenntnis zu setzen. Dies gilt auch für Ursachen, die nicht im eigenen Einflussbereich liegen, z.B. Verzug anderer Handwerker, unvorhergesehene Arbeiten, die von anderen Handwerkern auszuführen sind usw.
Die Leistungen müssen in Teilbereichen zeitlich versetzt ausgeführt werden. Der Montageablauf bzw. die zeitlich versetzte Leistungserbringung ist mit der Bauleitung vor Ort abzustimmen. Die sich hieraus ergebenden Mehraufwendungen sind vom AN in die Einheitspreise einzukalkulieren.

Zusätzliche Nebenleistungen
Zusätzlich zu den in der VOB aufgeführten Leistungen werden folgende Nebenleistungen vereinbart:

- Einrichten, Vorhalten und Räumen von Aufenthaltsräumen, sofern vor Ort nicht ausreichend vorhanden sind
- Erstellen eines Ablaufplanes in Abstimmung mit den Beteiligten
- Teilnahme an Vor- und Baubesprechungen
- Eventuelle Beschädigungen an den bestehenden Zufahrten, Geh- und Radwegen sowie an der öffentlichen Straße, die nachweislich durch den AN verursacht wurden, sind vom AN auf eigene Kosten zu reparieren.
- Sauberhalten der Verkehrswege
- Sämtliche zur Befestigung erforderlichen Bohrarbeiten sind in die jeweiligen Positionen einzukalkulieren.
- Die Baustelle ist nach Abschluss der Arbeiten besenrein zu hinterlassen.
- In die Angebotspreise sind die Kosten für ein "Einführungsgespräch” einzukalkulieren. Es handelt sich um ein Gespräch aller am Bau Beteiligten, das vor Baubeginn durchgeführt wird, um alle Fragen und Termine zu besprechen. Der AN ist verpflichtet, an diesem Gespräch mit den maßgeblichen Mitarbeitern teilzunehmen, die abgesprochenen Termine anzuerkennen und die Mitarbeiter einzusetzen, die an dem Gespräch teilgenommen haben.
Bei weiteren Einsätzen auf der gleichen Baustelle sind dieselben Mitarbeiter wieder zur Verfügung zu stellen.

Sonstiges
Alle durch die auszuführenden Arbeiten gefährdeten bereits vorhandenen Bauteile sind gegen Verunreinigung und Schäden zu schützen, einschl. Lieferung, Anbringen, Vorhalten und wieder Abbauen und Abtransportieren der erforderlichen Materialien. Reparaturen und Instandsetzungen auf Grund von Beschädigungen oder Verschmutzungen an o.g. Bauteilen durch den Unternehmer gehen zu dessen Lasten. Der Auftragnehmer ist verpflichtet, die örtlichen Gegebenheiten - Gebäude, Grundstück, Nachbargebäude - durch Begehung und Inaugenscheinnahme vor Angebotsabgabe festzustellen und die Umstände bei der Kalkulation einzurechnen.

Abrechnung
Abrechnung nach Aufmaß: Maßgebend für die Abrechnung sind zunächst die Werkpläne des Architekten. Bei Abweichungen wird ein örtliches Aufmaß mit der örtl. Bauleitung erstellt. Solche Aufmaße, die durch den Fortgang der Arbeiten nicht mehr feststellbar sind, sind - im Beisein der örtl. Bauleitung - vor den Maßnahmen durch den AN zu erstellen. Das Stellen der Schlussrechnung erfordert eine vorher erfolgte Abnahme. Mit der Schlussrechnung sind von allen eingebauten Materialien die Übereinstimmungserklärung, Prüfzeugnisse, Errichterbestätigungen, ggf. Datenblätter und Wartungs- und Pflegeanleitungen als PDF und einfach in Papierform mitzuliefern, sowie ggf. alle Nachweise einer ordnungsgemäßen Entsorgung. Die Dokumentation ist der Bauleitung eine Woche vor der Abnahme vollumfänglich als PDF zur verfügung zu stellen. Ohne rechtzeitig eingereichte Dokumentation erfolgt keine Abnahme.

Abschlagszahlungen erfolgen nach Baustand. Die Leistungen sind durch prüfbare Aufmaßzusammenstellungen nachzuweisen. Sicherheitsleistungen erfolgen nach VOB/B § 17.

Bautagesberichte
Der Auftragnehmer ist verpflichtet, während der gesamten Ausführungszeit seiner Leistungen ein detailliertes Bautagebuch zu führen und dieses der Bauleitung bei jedem Baustellenbesuch unaufgefordert vorzulegen. Die Bautageberichte sind vom AN in DIN A4 einmal wöchentlich, für jeden Arbeitstag getrennt, bei dem Auftraggeber einzureichen.
Im Bautagebuch sind festzuhalten:
- Baustellenbesetzung und Qualifikation der Mitarbeiter,
- Witterung und Temperatur, Arbeitszeit,
- Baustellenbesuche von Bauleiter, Statiker u.a.,
- besondere Vorkommnisse und Anweisungen,
- Kurzbeschreibung der durchgeführten Leistungen (insbesondere Betoniervorgänge und Montagearbeiten), sowie Abnahmen.

Bauleitung
Der Auftragnehmer hat für die Leitung seiner Arbeiten an der Baustelle einen fachkundigen Vertreter zu benennen, der ihn dem Auftraggeber gegenüber rechtsverbindlich vertritt und der den Anforderungen eines Fachbauleiters nach LBO entspricht.
Als Aufsichtsperson ist ein fachlich geeigneter und deutschsprachiger Polier, Vorarbeiter bzw. Obermonteur zu benennen, der während der Arbeiten auf der Baustelle ständig anwesend sein muss. Er darf nicht ohne vorherige Vereinbarung abgezogen werden.

Baustellenbesetzung
Der AN ist verpflichtet, die Baustelle während der Ausführung der vertraglich geschuldeten Leistung werktags zu den üblichen Arbeitszeiten ohne Unterbrechung bis zum Abschluss der Maßnahme mit ausreichend Personal zu besetzen und somit seine Erreichbarkeit gegenüber dem AG sicher zu stellen. Einsatz von Subunternehmer nur nach vorheriger schriftlicher Anmeldung und Genehmigung durch den AG.

Liefern und Einbauen
Alle Position beinhalten das Liefern und EInbauen sämtlicher zur Erbringung der jeweiligen Leistung erforderlichen Materialien.

Angebotene Produkte
Wenn Bieterangaben durch den Bieter nicht ausgefüllt werden, wird davon ausgegangen, dass das ausgeschriebene Produkt angeboten wird.

Versicherung und Schutz der eigenen Leistungen
Schäden durch normale Witterungseinflüsse sind nicht versichert. Der AN hat seine Leistungen gegenüber Witterungseinflüssen zu schützen. Sämtliche Schutzmaßnahme sind, soweit nicht gesondert ausgeschrieben, in die EPs mit einzukalkulieren.

## Abkürzungen und Abrechnungseinheiten
Abkürzungen und Abrechnungseinheiten

Folgende Abkürzungen werden verwendet:

AG = Auftraggeber
AN = Auftragnehmer
inkl. = Inklusive
evtl. = eventuell
min. = mindestens
max. = maximal
v.b. = vorbeschrieben
AW = Außenwand
STB = Stahlbeton
Bo.Pl = Bodenplatte
DFF = Dachflächenfenster
Si = Sichtqualität A/B
NSi = keine Sichtqualität
BE = Baustelleneinrichtung
TWP = Tragwerksplanung
TDK = Turmdrehkran
EP = Einheitspreis
LV = Leistungsverzeichnis
OK = Oberkante
FFB = Fertigfußboden
RFB = Rohfußboden
Kita = Kindertagesstätte
RD = Regeldetail
b =  Breite
h = Höhe
l = Länge
d = Dicke / Materialstärke
D = Durchmesser

U-Wert = Wärmedurchgangskoeffizient
Uw-Wert = Wärmedurchgangskoeffizient Fensterelement gesamt
Ucw-Wert = Wärmedurchgangskoeffizient Pfosten-Riegel-Fassade
Uf-Wert = Wärmedurchgangskoeffizient Fensterrahmen
Ug-Wert = Wärmedurchgangskoeffizient Verglasung
g-Wert = Gesamtenergiedurchlassungsgrad
SZR = Scheibenzwischenraum
VSG = Verbundsicherheitsglas
ESG = Einscheiben-Sicherheitsglas
PR = Pfosten-Riegel

Im Leistungsverzeichnis können folgende Abrechnungseinheiten zur Anwendung kommen:

h = Stunde
d = Tag
Wo = Woche
Mt = Monat
a = Jahr
cm = Zentimeter
cm2 = Quadratzentimeter
m = Meter
m2 = Quadratmeter
m3 = Kubikmeter
mm = Millimeter
l = Liter,
Stk. = Stück
kg = Kilogramm
t = Tonne
mh = Meter x Stunde
md = Meter x Tag
mWo = Meter x Woche
mMt = Meter x Monat
ma = Meter x Jahr
m2d = Quadratmeter x Tag
m2Wo = Quadratmeter x Woche
m2Mt = Quadratmeter x Monat
m3d = Kubikmeter x Tag
m3Wo = Kubikmeter x Woche
m3Mt = Kubikmeter x Monat
Sth = Stück x Stunde
Std = Stück x Tag
StWo = Stück x Woche
StMt = Stück x Monat
td = Tonne x Tag
tWo = Tonne x Woche
tMt = Tonne x Monat

## Vorbemerkung gleichwertige Technische Spezifikationen
Gleichwertige Technische Spezifikationen

Soweit in der Leistungsbeschreibung auf Technische Spezifikationen, z. B. nationale Normen, mit denen Europäische Normen umgesetzt werden, europäische technische Zulassungen, gemeinsame technische Spezifikationen, internationale Normen, Bezug genommen wird, werden auch ohne den ausdrücklichen Zusatz: oder gleichwertig, immer gleichwertige Technische Spezifikationen in Bezug genommen.

## Unterlagen Baupläne
Unterlagen

Dem AN werden nach Auftragserteilung unentgeltlich zur Verfügung gestellt:
Baupläne der Baumaßnahme, auf Datenträger, Datenübergabe per Zugriff auf Cloud-System, in einfacher Ausfertigung.

## Ausführungszeiten und Bauablauf
Ausführungszeiten und Bauablauf

Es sind folgende Ausführungszeiten vorgesehen:

Metallbauarbeiten außen:  13.05.2027 - 25.06.2027
Metallbauarbeiten innen:  20.01.2028 - 26.01.2028

Ggf. sind neben den o.g. Terminen weitere Montagetermine nötig.

Eine Mehraufwand für die zeitversetzte Ausführung, wie eine ggf. eine erneute Baustelleneinrichtung ist in die EPs mit einzukalkulieren und wird nicht gesondert vergütet.

## 031 Metallbauarbeiten

### Bereich 01 Allgemeines

*Hinweis: HINWEISTEXT: Brüstungen und Handläufe*
Soweit in den Leistungsbeschreibungen für einzelne Positionen keine anderen Angaben
erfolgen, gelten die nachstehenden Vorgaben:

Allgemein
Die allgemeinen Anforderungen an Absturzsicherungen und Handläufe des Regelwerks "Sichere Kita" der Unfallkasse Nordrhein-Westfalen (https://www.sichere-kita.de) sind einzuhalten. Im Sinne der Barrierefreiheit sind Handläufe nach DIN 18040-1 auszuführen. Sämtliche Umwehrungen sind nach Art. 36 BayBO und ASR A2.1 mit einer Höhe von 1,00 m auszuführen.

Statischer Nachweis
Bei allen absturzsichernden Elementen ist ein statischer Nachweis, inkl. Berücksichtigung Anpralllast von 1kN/m zu erbringen.
Dies ist in die jeweiligen Positionen mit einzukalkulieren.

Werkstattzeichnungen
Bei Auftragserteilung sind vor der Ausführung Werkstattzeichnungen aller Positionen
anzufertigen, die dem Architekten zur Prüfung und Freigabe vorgelegt werden. Gegebenenfalls
sind diese zu korrigieren und dem Architekten wieder vorzulegen. Der geeignete Maßstab (in
der Regel 1:10, gegebenenfalls 1:5 bis 1:1) ist vor Beginn mit dem Architekten abzustimmen.

Einbaubereiche
Brüstungen auf den Fassadenseiten NO (Fenster) und SW (Balkon und Außentreppen) im Obergeschoss. Auf den Fassaden SO und NW (Giebelseiten) sind keine Brüstungen vorgesehen. Handläufe an allen Treppenanlagen, innen und außen. Einbauhöhen entsprechend Hinweistext "Angaben zur Baustelle".

Korrosionsschutz
Alle metallischen Bauteile (z.B. Brüstungen, Handläufe) sind vor Korrosion zu schützen,
Stahlbauteile sind zu verzinken.
Alle der Witterung ausgesetzten Schraubverbindungen sind in Edelstahl auszuführen.

Kanten und Ecken
In Kindertagesstätten müssen Ecken und Kanten mit einem Radius von mind. 2 mm abgerundet oder entsprechend stark gefast sein.

Geschweißte Verbindungen
Sämtliche geschweißten Verbindungen sind zu verschleifen und mit kleinstmögliche Grate auszuführen.

Aufmaß
Die in den Positionen genannten Maße sind als theoretisch zu erachten. Vor Beginn der Arbeiten ist unbedingt ein örtliches Aufmaß zu nehmen.

*Hinweis: LEITBESCHREIBUNG: Brüstungen und Handläufe*
Material / Werkstoffe / Oberflächen / Bauteile / Geometrie

Wenn in nachfolgenden Positionen Beschreibungen
in Anführungszeichen "__" genannt sind, gelten nachfolgende Festlegungen:

"Stahl, feuerverzinkt"

Stahl, feuerverzinkt
witterungsbeständig

"Stahl, lackiert"

Stahl, lackiert
Farbton gem. Bemusterung

"Stahlrahmenkonstruktion"

Stahlrahmenkonstruktion als umlaufende Einfassung mit Gitterfüllung
Rahmen oben: Rundrohr 42,4 x 2,0 mm, S275
Rahmen seitlich: Flachstahl 42,2x10 mm, S235
 oben halbrund, Radius gem. Rundrohr
Rahmen unten: Flachstahl: 42,2x10 mm, S235

Je nach Elementgröße werden vertikale Streben als konstruktive Aussteifung notwendig. Die Anzahl der Streben ist in den jeweiligen Positionen angegeben.

Strebe: Flachstahl 42,2x10 mm, S235
 Anschluss oben und unten formschlüssig, bündig

"Schweißgitter"

Punktschweißgitter, Stahl S235, feuerverzinkt,
Maschengröße (Achse zu Achse) 40x40 mm
Drahtdurchmesser 4 mm, mit Rahmen verschweißt

"Handlauf"

Rundrohr: Ø 42,4 mm, Stahl
Materialstärke: nach konstruktivem Erfordernis,
Wandstärke min. ≥ 1,5mm
Höhe:  1. Handlauf 90cm ü. Stufenvorderkante/Podest
  2. Handlauf 65cm ü. Stufenvorderkante/Podest

Wenn nicht anders beschrieben sind Handläufe jeweils am Anfang und Ende einer Treppe min. 30cm ab VK Stufe waagrecht weiterzuführen.

"Handlauf Innentreppe"

wie "Handlauf" jedoch:
Rundrohr: Ø 33,7 mm, Stahl
Materialstärke: nach konstruktivem Erfordernis

"Wandhalter"

Rundstahl, L-Form, unten an Handlauf angeschweißt,
50mm unter UK Handlauf im 90° Winkel zur Wand gebogen, Innenradus r= 10mm

Material: "Stahl feuerverzinkt"
Materialstärke: Rundstahl (voll) ø10mm

Abstand vertikal: UK Handlauf zu Knick 5cm,
Abstand horizontal: Handlauf zur Wand/Brüstung 5cm

"Handlaufabschluss Wand"

Geometrie:  Handlaufabschluss 90° abgenickend zur Wand,  Wandabstand 2cm
Enden:  zur Wand: verschlossen flach, inkl. Endkappen

"Handlaufabschluss geschlossen"

Geometrie:  Handlaufabschluss 180° gebogen, geschweißt
  Die beiden Handläufe sind durch einen  halbkreisförmigen Bogen aus Rundrohr zu  verbinden.

Enden:  oberer und unterer Handlauf verbunden,  geschlossen

### Bereich 02 Metallarbeiten Außenbereich

#### Abschnitt 02.01 Außentreppe

*Hinweis: Beschreibung der Treppen*
Die im folgenden beschriebenen Positionen beziehen sich auf die zwei Treppenanlagen, in Achse 4-5 und 16-17, im Außenbereich. Die Treppen sind baugleich, jedoch ist eine Treppe gespiegelt ausgeführt.

Treppenart:
Gegenläufige U-Treppe mit abgerundetem Halbpodest

**02.01.1 Brüstung Außentreppe, Treppenlauf und Halbpodest**
*** Bezugsbeschreibung
Absturzsicherung als Stahlrahmenkonstruktion mit Füllung für Treppenanlage im Außenbereich

gemäß:  "HINWEISTEXT: Brüstungen und Handläufe"
  "LEITBESCHREIBUNG: Brüstungen und Handläufe"
Material: "Stahl, feuerverzinkt"
Konstruktion: "Stahlrahmenkonstruktion"
Füllung:  "Schweißgitter"
Höhe:  ab UK Treppenlauf/Podest ca. 1,30 - 1,47 m
Länge:  12,75 m
Halbpodest: Radius r = 156,5 cm
Geometrie: Treppengeometrie folgend
Segmente: 4 St. Elemente:
  E1 = Treppenlauf 1
  E2, E3 = Halbpodest (mittig gestoßen)
  E4 = Treppenlauf 2
Zulage:  3 St. Elementstoß:
 je Stoß 2x Bohrung bis10 mm, inkl. Senkung für Senkkopfschrauben M8
  in Rahmen als Verbindung der Elemente untereinander
  inkl. 2 St. Senkkopfschraube mit Hülsenmutter Senkkopf M8
  7 St. Streben:
  Flachstahl, gem "Stahlrahmenkonstruktion"
11 St. Kopfplatte:
Stahlblech d = 1,5 mm, rund, Durchmesser 150 mm,
an vertikale Strebe/Rahmen geschweißt,
  inkl. 2 St. Bohrungen Ø10-15 mm für Verschraubung,
  inkl. 2 St. Spreizanker mit Hutmutter M10
  inkl. 3x geteilter Kopfplatte im Bereich Elementstoß
  inkl. 1x halbe Kopfplatte im Bereich Treppenpodest OG
Befestigung: Brüstung mittels Kopfplatte mit Betontreppenlauf verschraubt
gem. Plan-Nr.: HGW-TP3-ARC-05-TP-40-00-1100-F-00_Außentreppe AN
  HGW-TP3-ARC-05-TP-40-00-1101-F-01_Außentreppe SC

inkl. aller notwendigen Bohrungen und Befestigungsmittel
Menge: 2,000 St

**02.01.2 Brüstung, Podest OG, (außen)**
*** wie Position 02.01.1
Absturzsicherung (außen), Podest Treppenaustritt OG:

Höhe:  ab UK Podest ca. 1,32 m
Länge: 1,60 m (horizontal)
Geometrie: gerade
Segmente: 1 St. Element E5
Zulage:  2 St. Streben:
 Flachstahl, gem "Stahlrahmenkonstruktion"
 2 St. Kopfplatte:
Stahlblech d = 1,5 mm, rund, Durchmesser 150 mm,
an vertikale Strebe geschweißt,
  inkl. 2 St. Bohrungen Ø10-15 mm für Verschraubung,
 inkl. 2 St. Spreizanker mit Hutmutter M10
Menge: 2,000 St

**02.01.3 Brüstung, Podest OG, Treppenauge (innen)**
*** wie Position 02.01.1
Absturzsicherung im Bereich Treppenauge (innen), Podest Treppenaustritt OG:

Höhe:  ab UK Podest ca. 1,32 m
Länge: 1,03 m
Geometrie: gerade, um 120° abgeknickt,  l1 = 86 cm, l2 = 16,5 cm
Segmente: 1 St. Element E6
Zulage: 1 St. Streben:
  Flachstahl, gem "Stahlrahmenkonstruktion"
  1 St. Kopfplatte:
  Stahlblech d = 1,5 mm, rechteckig,
  Abmessung: Höhe 31cm, Länge 80cm
  unten mit Rahmen und Strebe verschweißt,
  inkl. 3 St. Bohrungen Ø10-15 mm für Verschraubung,
  inkl. 3 St. Spreizanker mit Hutmutter M10
  1 St. Anschluss an Balkonabhängung:
  inkl. 2 St. Bohrungen Ø10-15 mm
  inkl. 2 St. Distanzhülse anschweißen
Menge: 2,000 St

**02.01.4 Handlauf Außentreppe Brüstung (außen)**
Zweifacher Handlauf (rechtsseitig) entlang vorbeschriebener Brüstung bestehend aus:

Handlauf 1 (oberer Handlauf)
Handlauf 2 (unterer Handlauf)
Abwicklung: 13,5 m je Handlauf

gemäß:  "HINWEISTEXT: Brüstungen und Handläufe"
  "LEITBESCHREIBUNG: Brüstungen und Handläufe"
Material: "Stahl, feuerverzinkt"
Handlauf: "Handlauf"
Geometrie: Treppengeometrie bzw. Brüstung folgend,
  im Bereich Treppenaustritt knickt der Handlauf im Winkel 90Grad ab
  und läuft 70cm entlang der Brüstung Podest weiter
Teilung: Teilung und Fügung nach Absprache mit Architekturbüro
Abschlüsse:  Treppenantritt "Handlaufabschluss geschlossen"
  Treppenaustritt "Handlaufabschluss geschlossen"
Befestigung: "Wandhalter", unten an Handlauf angeschweißt,
  sowie in regelmäßigen Abständen an Brüstungspfosten geschweißt,
Anzahl Befestigung nach statischem Erfordernis
gem. Plan-Nr.: HGW-TP3-ARC-05-TP-40-00-1100-F-00_Außentreppe AN
  HGW-TP3-ARC-05-TP-40-00-1101-F-01_Außentreppe SC
Menge: 2,000 St

**02.01.5 Handlauf Außentreppe Treppenauge (innen)**
Zweifacher Handlauf (linksseitig) entlang Treppenauge (Wand) bestehend aus:

Handlauf 1 (oberer Handlauf)
Handlauf 2 (unterer Handlauf)
Abwicklung: 9,7 m je Handlauf

gemäß:  "HINWEISTEXT: Brüstungen und Handläufe"
  "LEITBESCHREIBUNG: Brüstungen und Handläufe"
Material: "Stahl, feuerverzinkt"
Handlauf: "Handlauf"
Geometrie: Treppengeometrie, Treppenauge folgend
Teilung: Teilung und Fügung nach Absprache mit Architekturbüro
Abschlüsse:  Treppenantritt "Handlaufabschluss Wand"
  Treppenaustritt "Handlaufabschluss geschlossen"
Befestigung: "Wandhalter", unten an Handlauf angeschweißt,
  sowie in regelmäßigen Abständen wandseitig in Bohrung eingeklebt,  Anzahl Wandbefestigung nach statischem Erfordernis,
  inkl. saubere Bohrungen für Wandhalterung ohne Rosette
Untergrund: Beton
gem. Plan-Nr.: HGW-TP3-ARC-05-TP-40-00-1100-F-00_Außentreppe AN
  HGW-TP3-ARC-05-TP-40-00-1101-F-01_Außentreppe SC
Menge: 2,000 St

**02.01.6 Zulage: unterer Handlauf weiterführen**
Unter Handlauf am Treppenantritt ca. 35cm weiterführen für Anschluss Handlaufbeleuchtung. Handlaufende offen, Abschluss in Aufputzdose.

gem. Plan-Nr.: HGW-TP3-ARC-05-TP-40-00-1100-F-00_Außentreppe AN
  HGW-TP3-ARC-05-TP-40-00-1101-F-01_Außentreppe SC
Menge: 2,000 St

**02.01.7 Zulage: Handlaufbeleuchtung**
Herstellen von Gewindebohrung unterseitig in unteren Handlauf (2. Handlauf) für Treppenbeleuchtung.

inkl. Gewindebohrung M18 x 1 für
Leuchte: Typ 9 Schmitz-Wila, PUCK SC LED 3000 K

Abstände nach Rücksprache mit Architekturbüro und Elektrofachplaner

gem. Plan-Nr.: HGW-TP3-ARC-05-TP-40-00-1100-F-00_Außentreppe AN
  HGW-TP3-ARC-05-TP-40-00-1101-F-01_Außentreppe SC
Menge: 24,000 St.

**02.01.8 Türchen, Treppenantritt**
Türchen an Treppenantritt als Stahlrahmenkonstruktion verkleidet mit Stahlblech im Außenbereich

Material: "Stahl, feuerverzinkt"
Geometrie: gem. Planung
Abmessung: Breite 146 cm, Höhe 89 cm
Konstruktion: Stahlrahmenkonstruktion geschweißt,
Rahmen Vierkantrohr 40x40 mm,
seitlicher Abschluss am Drehpunkt:
U-Profilstahl ca. 40x20 mm mit Rundrohr ca. Ø 40 mm verschweißt,
Materialstärke nach konstruktivem Erfordernis
Verkleidung: Verkleidung Stahlblech d= 2,0 mm,
  gleichmäßig sichtbar geschraubt, mittels Edelstahlschrauben,
  Schraubenbild nach Absprache mti Architekturbüro
Zulage:  Türriegel aus Edelstahl als Feststellung,
  innenliegende Führung, Möglichkeit zur regelmäßigen Schmierung,  Bolzendurchmesser ca. 15mm, Länge 800mm, Hub ≥ 100mm
Befestigung: verschraubt mit Lasche Drehlager
gem. Plan-Nr.: HGW-TP3-ARC-05-TP-40-00-1100-F-00_Außentreppe AN
  HGW-TP3-ARC-05-TP-40-00-1101-F-01_Außentreppe SC

inkl. aller notwendigen Bohrungen und Befestigungsmittel
Menge: 2,000 St

**02.01.9 Konsole mit Drehlager für Türchen**
Stahlkonsole mit Drehlager für Treppentürchen

Einfassung: C-Form, geschweißt,
  Stahlblech d =10 mm,
  Boden und Deckel: 25 x 17,5 cm, 2 Ecken abgerundet, r = 12,5 cm
  Rückwand: 25 x 64 cm
verschraubt mit Betonwand (Treppenauge)
inkl. 4x Bohrung 10-15mm, inkl. Senkung
für Verschraubung mit Senkkopfschrauben
inkl. umlaufendem Stahlblech zur Herstellung einer Schattenfuge 5mm
Lagerung: unteres und oberes Drehlager als Torband
  mit konischem Walzlager, Schmiernippel und Lasche
  zur Befestigung Türchen, Durchmesser ca. 40 mm, Höhe ca. 35 mm,
  Lager mit Stahleinfassung unsichtbar verschraubt
Material: "Stahl, feuerverzinkt"
gem. Plan-Nr.: HGW-TP3-ARC-05-TP-40-00-1100-F-00_Außentreppe AN
  HGW-TP3-ARC-05-TP-40-00-1101-F-01_Außentreppe SC

inkl. aller notwendigen Bohrungen und Befestigungsmittel
Menge: 2,000 St

#### Abschnitt 02.02 Balkon

*Hinweis: Beschreibung Balkone*
Die im folgenden beschriebenen Positionen beziehen sich auf die Balkone an der Süd-West Fassade:

Balkon 1: Achse 1-8
  Länge x Breite ca. 26,5 x 1,45m
  rechteckig
  ca. 38,5 qm

Balkon 2: Achse 13-19
  Länge x Breite ca. 23 x 1,45m
  rechteckig
  ca. 33,5 qm

**02.02.1 Balkonverkleidung, Stahlblech**
Umlaufende Balkonverkleidung aus Stahlblech

Material: "Stahl, feuerverzinkt"
Geometrie: T-Form, Balkongeometrie folgend
Länge:  Elementelänge l = 375 cm
Konstruktion: Stahlblech d= 10 mm als umlaufende  Verkleidung bestehend aus:
Schenkel 1 (stehend): 310 x 3750 mm
Schenkel 2 (liegend): 80 x 3750 mm
Schenkel im Winkel 90Grad mitenander verschweißt,
inkl. Bohrungen und Befestigungsmittel
Anzahl nach statischem Erfordernis,
Zulage:  inkl. 4 Eckstücke im Bereich der Balkoneneden
Segmente: einteilig, Elementstöße in den Achsen
Befestigung: Befestigung auf bauseits vorhandener Balkonplatte aus Brettsperrholz
gem. Plan-Nr.: HGW-TP3-ARC-05-DE-DT-00-1141-F-00_Brüstung Balkon
 HGW-TP3-ARC-05-DE-DT-00-1013-F-00_RD 3 Öff. bodentief
Menge: 55,500 m

**02.02.2 Pfosten, Flachstahl**
Pfosten als Befestigung Balkonbrüstung, Flachstahl Sonderform

Einbauort: Fassade Süd-West
Material: "Stahl, feuerverzinkt"
Geometrie: L-Form
Konstruktion: vertikaler Pfosten,
  Flachstahl d= 20 mm, Stahl S235
  Abmessungen:
  l= 1320 mm, Breite 66,2 mm
Zulage:  inkl. Ausklinkung l= 1040 mm Breite 23,8 mm,
  inkl. 2x Durchgangsbohrung Ø10-15mm,
  inkl. oberer Abschluss halbrund, Radius r=2,12 mm
Befestigung: geschweißt, im Winkel 90Grad, an v.b. Balkonverkleidung aus Stahlblech
gem. Plan-Nr.: HGW-TP3-ARC-05-DE-DT-00-1141-F-00_Brüstung Balkon
  HGW-TP3-ARC-05-DE-DT-00-1013-F-00_RD 3 Öff. bodentief
Menge: 30,000 St

**02.02.3 Wasserspeier**
Wasserspeier als Notentwässerung Balkon

Material:  "Stahl, feuerverzinkt"
Länge:  Rohrlänge ca. 100 mm
Speier:  Rundrohr Ø 30mm,
  Wandstärke ca. 1-2 mm,
  inkl. Rohrende 45° abgeschrägt
  inkl. Speier im Winkel 90Grad an Balkonverkleidung
  Pos. 02.02.1 anschweißen,
  inkl. Durchgangsbohrung Ø 30mm für Speier

gem. Plan-Nr.: HGW-TP3-ARC-05-DE-DT-00-1141-F-00_Brüstung Balkon
  HGW-TP3-ARC-05-DE-DT-00-1013-F-00_RD 3 Öff. bodentief
Menge: 4,000 St

**02.02.4 Rost zwischen Außentreppe und Balkon**
Stahlkonstruktion als Rost zwischen Außentreppe und Balkon für die zwei Treppenanlagen im Außenbereich, in den Achsen 4-5 und 16-17, bestehend aus:

4 St. Träger + 3 St. Flachstahl als Rost

Träger
Anszahl:  4 St.
Material:  Stahlblech d= 10mm
Abmessung:  85x100 mm
Zulage:  3x Ausklinkung 10x20 mm für Flachstahl
Befestigung:  geschweißt an Balkonverkleidung aus Pos. 02.02.1

Flachstahl / Rost
Anzahl:  3 St.
Material:  Flachstahl 60x10 mm
Abmessung:  Länge 347 cm
Zulage:  12x Ausklinkung 10x20 mm,
  (4 St. pro Flachstahl)
Befestigung:  aufgelegt, verzahnt mit Träger

Die Verzahnung ist so zu gestalten, dass sich die Verbindung nur mit Werkzeug lösen lässt.

Material:  "Stahl, feuerverzinkt", S235
gem. Plan-Nr.: HGW-TP3-ARC-05-TP-40-00-1101-F-01_Außentreppe SC
Menge: 2,000 St

**02.02.5 Balkonbrüstung**
*** Bezugsbeschreibung
Absturzsicherung als Stahlrahmenkonstruktion mit Füllung für Balkon

gemäß:  "HINWEISTEXT: Brüstungen und Handläufe"
  "LEITBESCHREIBUNG: Brüstungen und Handläufe"
Einbauort: Fassade Süd-West
Material: "Stahl, feuerverzinkt"
Geometrie: rechteckig
Höhe:  132 cm
Konstruktion: "Stahlrahmenkonstruktion"
Zulage:  inkl. 4x Durchgangsbohrung bis Ø12mm mit Senkung
  für Senkkopfschrauben M8
  inkl. Senkkopfschrauben mit Hülsenmutter Senkkopf M8
  inkl. Distanzhülese
Füllung:  "Schweißgitter"
Segmente: einteilig l = 119 cm
Befestigung: Rahmen - Pfosten: fest, verschraubt, Senkkopfschraube mit Hülsenmutter Rahmen - Balkonabhängung: lose gelagert, gesteckt
gem. Plan-Nr.: HGW-TP3-ARC-05-DE-DT-00-1141-F-00_Brüstung Balkon
  HGW-TP3-ARC-05-DE-DT-00-1013-F-00_RD 3 Öff. bodentief

inkl. aller notwendigen Bohrungen und Befestigungsmittel und Kleinteile
Menge: 37,000 St

**02.02.6 Zulage: Distanzhülse anschweißen, Loslager**
Die Brüstungselemente zwischen Pfosten und Balkonabhängung werden einseitig an den Balkonabhängungen lose gelagert.

Zur Lagesicherung werden einseitig Distazhülsen an die Brüstungsrahmen geschweißt. Prinzip Loslager gem. Zeichnung.

Distanzhülse Stahl verzinkt,
Innendurchmesser ca. 12mm, Außendurchmsser ca. 16mm,
Länge 15mm, n. statischem Erfordernis

gem. Plan-Nr.: HGW-TP3-ARC-05-DE-DT-00-1141-F-00_Brüstung Balkon
Menge: 60,000 St

**02.02.7 Balkonbrüstung, Ecke**
*** wie Position 02.02.5
Absturzsicherung Balkonabschluss zur Ausbildung der Balkonenden

Geometrie:  L-Form, 90° abgeknickt,
 gleichschenklig l = 15,12 cm
Segmente:  einteilig
Menge: 4,000 St

#### Abschnitt 02.03 Fenster

**02.03.1 Fensterbrüstung**
Absturzsicherung als Stahlrahmenkonstruktion mit Füllung für Fenster,
bestehend aus:

gemäß:  "HINWEISTEXT: Brüstungen und Handläufe"
  "LEITBESCHREIBUNG: Brüstungen und Handläufe"
Einbauort: Fassade Nord-Ost
Material: "Stahl, verzinkt"
Höhe:  104 cm
Geometrie: gerade
Konstruktion: "Stahlrahmenkonstruktion"
mit 1x vertikale Strebe Flachstahl 42,2x10 mm
Zulage:  inkl. 4x Durchgangsbohrung bis Ø10mm,
  inkl. Senkung für Senkkopfschrauben
  inkl. 4x Distanzhülse
Füllung:  "Schweißgitter"
Segmente: einteilig l = 209 cm
Befestigung: Befestigung an Holzkonstruktion, Fensterlaibung
 Verschraubung nach statischem Erfordernis,
 inkl. Befestigungsmittel
Untergrund: Holz
gem. Plan-Nr.: HGW-TP3-ARC-05-DE-DT-00-1140-F-01_ Brüstung Fenster
  HGW-TP3-ARC-05-DE-DT-00-1011-F-00_RD 1 Öff. Brüstung
Menge: 16,000 St

### Bereich 03 Metallarbeiten Innenbereich

#### Abschnitt 03.01 Innentreppe Foyer

*Hinweis: Beschreibung der Treppen*
Die im folgenden beschriebenen Positionen beziehen sich auf die Treppenanlagen im Foyer im Innenbereich der Kita.

Treppenart:
Zweiläufige Holz Treppe mit Zwischenpodest

Brüstung:
Brettsperrholz, D= 60mm, massiv, dem Treppenlauf folgend

**03.01.1 Handlauf Innentreppe, rechtsseitig**
*** Bezugsbeschreibung
Zweifacher Handlauf (rechtsseitig) entlang vorbeschriebener Brüstung bestehend aus:

Handlauf 1 (oberer Handlauf)
Handlauf 2 (unterer Handlauf)
Abwicklung: 8,5 m je Handlauf

gemäß:  "HINWEISTEXT: Brüstungen und Handläufe"
  "LEITBESCHREIBUNG: Brüstungen und Handläufe"
Material: "Stahl, lackiert"
Handlauf: "Handlauf Innentreppe"
Geometrie: Treppengeometrie folgend
Teilung: Teilung und Fügung nach Absprache mit Architekturbüro
Abschlüsse:  Treppenantritt "Handlaufabschluss Wand"
  Treppenaustritt "Handlaufabschluss geschlossen"
Befestigung: "Wandhalter", unten an Handlauf angeschweißt,
  sowie in regelmäßigen Abständen wandseitig in Bohrung eingeklebt,  Anzahl Wandbefestigung nach statischem Erfordernis,
  inkl. saubere Bohrungen für Wandhalterung ohne Rosette
Untergrund: Holz
gem. Plan-Nr.: HGW-TP3-ARC-05-TP-40-00-1110-F-01_Innentreppe SC
  HGW-TP3-ARC-05-TP-40-00-1111-F-01_Innentreppe AN
Menge: 17,000 m

**03.01.2 Handlauf Innentreppe, linksseitig**
*** wie Position 03.01.1
gespiegelt als zweifacher Handlauf (linksseitig)
Menge: 17,000 m

### Bereich 04 Stundenlohnarbeiten

**04.1 Meister-in sämtliche Kosten/Zuschläge**
STLB-Bau 2025-04 091
Stundenlohnarbeiten durch Meister/-in
der Verrechnungssatz für die jeweilige Arbeitskraft umfasst sämtliche Aufwendungen wie Lohn- und Gehaltskosten, Lohn- und Gehaltsnebenkosten, Zuschläge, lohngebundene und lohnabhängige Kosten, sonstige Sozialkosten, Gemeinkosten, Wagnis und Gewinn.
Menge: 8,000 h

**04.2 Facharbeiter-in sämtliche Kosten/Zuschläge**
STLB-Bau 2025-04 091
Stundenlohnarbeiten durch Facharbeiter/-in
der Verrechnungssatz für die jeweilige Arbeitskraft umfasst sämtliche Aufwendungen wie Lohn- und Gehaltskosten, Lohn- und Gehaltsnebenkosten, Zuschläge, lohngebundene und lohnabhängige Kosten, sonstige Sozialkosten, Gemeinkosten, Wagnis und Gewinn.
Menge: 20,000 h

**04.3 Bauhelfer-in sämtliche Kosten/Zuschläge**
STLB-Bau 2025-04 091
Stundenlohnarbeiten durch Bauhelfer/-in
der Verrechnungssatz für die jeweilige Arbeitskraft umfasst sämtliche Aufwendungen wie Lohn- und Gehaltskosten, Lohn- und Gehaltsnebenkosten, Zuschläge, lohngebundene und lohnabhängige Kosten, sonstige Sozialkosten, Gemeinkosten, Wagnis und Gewinn.
Menge: 20,000 h
